# Sistema de calefacció per terra radiant "UPONOR IBERIA"

- Propietat de l'arxiu: CYPE INGENIEROS, S.A.
- Format: FIEBDC-3/2002
- Divisa: EUR
- Costos indirectes: 3.00 %
- IVA: 21.00 %

## I Instal·lacions

### IC Calefacció, climatització i A.C.S.

#### ICE Emissors per aigua per a climatització

**ICE110** m² Sistema de calefacció per terra radiant "UPONOR IBERIA", compost per film de polietilè, banda d'escuma de polietilè (PE), de 150x10 mm, model Multi Autofixació, panell aïllant de poliestirè expandit (EPS), amb tires de velcro per a fixació dels tubs, de 30 kg/m³ de densitat, de 10000x1000 mm i 25 mm d'espessor, model Klett Autofixació Neorol G, tub de polietilè reticulat (PE-Xa) amb barrera d'oxigen (EVOH), de 16 mm de diàmetre exterior i 2 mm de gruix, amb tires exteriors de velcro en espiral per a fixació a panell aïllant, model Klett Autofixació Confort Pipe PLUS, i morter autoanivellant, CA - C20 - F4 segons UNE-EN 13813, de 50 mm d'espessor. Totalment muntat, connexionat i provat.
Sistema de calefacció per terra radiant "UPONOR IBERIA", compost per film de polietilè, banda d'escuma de polietilè (PE), de 150x10 mm, model Multi Autofixació, panell aïllant de poliestirè expandit (EPS), amb tires de velcro per a fixació dels tubs, de 30 kg/m³ de densitat, de 10000x1000 mm i 25 mm d'espessor, model Klett Autofixació Neorol G, tub de polietilè reticulat (PE-Xa) amb barrera d'oxigen (EVOH), de 16 mm de diàmetre exterior i 2 mm de gruix, amb tires exteriors de velcro en espiral per a fixació a panell aïllant, model Klett Autofixació Confort Pipe PLUS, i morter autoanivellant, CA - C20 - F4 segons UNE-EN 13813, de 50 mm d'espessor. Totalment muntat, connexionat i provat.
Inclou: Preparació i neteja de la superfície de suport. Replanteig de la instal·lació. Estès del film de polietilè. Fixació del sòcol perimetral. Col·locació dels panells. Replanteig de la canonada. Col·locació i fixació de les canonades. Abocat i estès de la capa de morter autoanivellant. Realització de proves de servei.
Criteri d'amidament de projecte: Superfície útil, mesura segons documentació gràfica de Projecte.
Criteri de mesura d'obra: Es mesurarà la superfície realment executada segons especificacions de Projecte.

| Codi | Ut | Descripció | Rendiment | Preu | Import |
|---|---|---|---|---|---|
| mt17peu010d | m² | Film de polietilè, model Multi "UPONOR IBERIA". (material) | 1.000 | 1.28 | 1.28 |
| mt17epu021d | m | Banda d'escuma de polietilè (PE), de 150x10 mm, model Multi Autofixació "UPONOR IBERIA". (material) | 0.600 | 2.36 | 1.42 |
| mt17epu016f | m² | Panell aïllant de poliestirè expandit (EPS), amb tires de velcro per a fixació dels tubs, de 30 kg/m³ de densitat, de 10000x1000 mm i 25 mm d'espessor, model Klett Autofixació Neorol G "UPONOR IBERIA", amb quadrícula de tires de velcro cada 5 cm per a fixació del tub, unió per cavalcament adhesiu. (material) | 1.000 | 19.66 | 19.66 |
| mt37tpu015h | m | Tub de polietilè reticulat (PE-Xa) amb barrera d'oxigen (EVOH), de 16 mm de diàmetre exterior i 2 mm de gruix, amb tires exteriors de velcro en espiral per a fixació a panell aïllant, model Klett Autofixació Confort Pipe PLUS "UPONOR IBERIA", segons UNE-EN ISO 15875-2. (material) | 10.000 | 2.67 | 26.70 |
| mt09mal020a | m³ | Morter autoanivellant, CA - C20 - F4 segons UNE-EN 13813, a base de sulfat càlcic, per a espessors de 2,5 a 7,0 cm, utilitzat en anivellació de paviments. (material) | 0.050 | 232.80 | 11.64 |
| mt08aaa010a | m³ | Aigua. (material) | 0.004 | 1.50 | 0.01 |
| mq06pym020 | h | Mescladora-bombadora per morters autoanivellants. (maquinària) | 0.050 | 10.20 | 0.51 |
| mo004 | h | Oficial 1ª calefactor. (mà d'obra) | 0.406 | 25.32 | 10.28 |
| mo103 | h | Ajudant calefactor. (mà d'obra) | 0.406 | 21.72 | 8.82 |
| mo031 | h | Oficial 1ª aplicador de morter autoanivellant. (mà d'obra) | 0.058 | 24.50 | 1.42 |
| mo069 | h | Ajudant aplicador de morter autoanivellant. (mà d'obra) | 0.058 | 21.75 | 1.26 |
| % | % | Costos directes complementaris | 2 % | 83.00 | 1.66 |
|  |  | Costos directes |  |  | 84.66 |
