# Sistema de calefacció i refrigeració per terra radiant de baixa altura, amb capa de morter

- Propietat de l'arxiu: CYPE INGENIEROS, S.A.
- Format: FIEBDC-3/2002
- Divisa: EUR
- Costos indirectes: 3.00 %
- IVA: 21.00 %

## I Instal·lacions

### IC Calefacció, refrigeració, climatització i A.C.S.

#### ICE Emissors per aigua per a calefacció i refrigeració

**ICE130** m² Sistema de calefacció i refrigeració per terra radiant de baixa altura, amb capa de morter.
Sistema de calefacció per terra radiant de baixa altura "UPONOR IBERIA", compost per, banda d'escuma de polietilè (PE), de 60x8 mm, model Minitec, panell portatubs de poliestirè, vàlid per a tub de 9,9 mm de diàmetre, amb làmina autoadhesiva, de 1120x720 mm i 12 mm d'altura total, model Minitec, tub de polietilè reticulat (PE-Xa) amb barrera d'oxigen (EVOH), de 9,9 mm de diàmetre exterior i 1,1 mm de gruix, model Minitec Comfort Pipe i morter autoanivellant, "UPONOR IBERIA", CA - C20 - F4 segons UNE-EN 13813, de 15 mm d'espessor. Totalment muntat, connexionat i provat.
Inclou: Preparació i neteja de la superfície de suport. Replanteig de la instal·lació. Fixació del sòcol perimetral. Col·locació dels panells. Replanteig de la canonada. Col·locació i fixació de les canonades. Abocat i estès de la capa de morter autoanivellant. Realització de proves de servei.
Criteri d'amidament de projecte: Superfície útil, mesura segons documentació gràfica de Projecte.
Criteri de mesura d'obra: Es mesurarà la superfície realment executada segons especificacions de Projecte.

| Codi | Ut | Descripció | Rendiment | Preu | Import |
|---|---|---|---|---|---|
| mt17epu026d | m | Banda d'escuma de polietilè (PE), de 60x8 mm, model Minitec "UPONOR IBERIA". (material) | 0.600 | 2.26 | 1.36 |
| mt17epu015d | m² | Panell portatubs de poliestirè, vàlid per a tub de 9,9 mm de diàmetre, amb làmina autoadhesiva, de 1120x720 mm i 12 mm d'altura total, model Minitec "UPONOR IBERIA", pas del tub múltiple de 5 cm. (material) | 1.000 | 40.00 | 40.00 |
| mt37tpu017d | m | Tub de polietilè reticulat (PE-Xa) amb barrera d'oxigen (EVOH), de 9,9 mm de diàmetre exterior i 1,1 mm de gruix, model Minitec Comfort Pipe, "UPONOR IBERIA", segons UNE-EN ISO 15875-2. (material) | 10.000 | 3.14 | 31.40 |
| mt09mal020a | m³ | Morter autoanivellant, CA - C20 - F4 segons UNE-EN 13813, a base de sulfat càlcic, per a espessors de 2,5 a 7,0 cm, utilitzat en anivellació de paviments. (material) | 0.015 | 259.96 | 3.90 |
| mt08aaa010a | m³ | Aigua. (material) | 0.004 | 1.50 | 0.01 |
| mq06pym020 | h | Mescladora-bombadora per morters autoanivellants. (maquinària) | 0.058 | 10.91 | 0.63 |
| mo004 | h | Oficial 1ª calefactor. (mà d'obra) | 0.875 | 29.34 | 25.67 |
| mo103 | h | Ajudant calefactor. (mà d'obra) | 0.875 | 25.25 | 22.09 |
| mo031 | h | Oficial 1ª aplicador de morter autoanivellant. (mà d'obra) | 0.065 | 28.42 | 1.85 |
| mo069 | h | Ajudant aplicador de morter autoanivellant. (mà d'obra) | 0.065 | 25.28 | 1.64 |
| % | % | Costos directes complementaris | 2 % | 128.55 | 2.57 |
|  |  | Costos directes |  |  | 131.12 |
