# Grup d'impulsió per a col·lector, amb centraleta premuntada

- Propietat de l'arxiu: CYPE INGENIEROS, S.A.
- Format: FIEBDC-3/2002
- Divisa: EUR
- Costos indirectes: 3.00 %
- IVA: 21.00 %

## I Instal·lacions

### IC Calefacció, refrigeració, climatització i A.C.S.

#### ICE Emissors per aigua per a calefacció i refrigeració

**ICE161** U Grup d'impulsió per a col·lector, amb centraleta premuntada.
Grup d'impulsió per a control de la bomba de circulació en instal·lacions de calefacció, amb centraleta, instal·lació en col·lector, vàlid per a instal·lació de terra radiant de fins a 10 kW, model Fluvia Move MPG-10-A-W, "UPONOR IBERIA", format per centraleta model Smatrix Move H X-157 Wired amb sonda de temperatura exterior i sondes de temperatura d'impulsió i retorn, circulador Wilo Yonos RS 15/6, termòstat digital amb sonda d'humitat model T-167, vàlvula de 3 vies i actuador per a vàlvula mescladora de 3 vies, amb alimentació a 230 V. Totalment muntat, connexionat i provat.
Inclou: Col·locació i fixació del grup d'impulsió al col·lector. Connexionat elèctric de la centraleta i de la bomba de circulació.
Criteri d'amidament de projecte: Nombre d'unitats previstes, segons documentació gràfica de Projecte.
Criteri de mesura d'obra: Es mesurarà el nombre d'unitats realment executades segons especificacions de Projecte.

| Codi | Ut | Descripció | Rendiment | Preu | Import |
|---|---|---|---|---|---|
| mt38gpu020f | U | Grup d'impulsió per a control de la bomba de circulació en instal·lacions de calefacció, amb centraleta, instal·lació en col·lector, vàlid per a instal·lació de terra radiant de fins a 10 kW, model Fluvia Move MPG-10-A-W, "UPONOR IBERIA", format per centraleta model Smatrix Move H X-157 Wired amb sonda de temperatura exterior i sondes de temperatura d'impulsió i retorn, circulador Wilo Yonos RS 15/6, termòstat digital amb sonda d'humitat model T-167, vàlvula de 3 vies i actuador per a vàlvula mescladora de 3 vies, amb alimentació a 230 V. (material) | 1.000 | 2734.00 | 2734.00 |
| mo004 | h | Oficial 1ª calefactor. (mà d'obra) | 0.653 | 29.34 | 19.16 |
| mo103 | h | Ajudant calefactor. (mà d'obra) | 0.653 | 25.25 | 16.49 |
| % | % | Costos directes complementaris | 2 % | 2769.65 | 55.39 |
|  |  | Costos directes |  |  | 2825.04 |
