# Conjunt de claus de pas

- Propietat de l'arxiu: CYPE INGENIEROS, S.A.
- Format: FIEBDC-3/2002
- Divisa: EUR
- Costos indirectes: 3.00 %
- IVA: 21.00 %

## I Instal·lacions

### IF Fontaneria

#### IFI Instal·lació interior

**IFI007** U Conjunt de claus de pas.
Conjunt de dues vàlvules de tall d'esfera, rectes, de 16 mm de diàmetre, premuntades en caixa de plàstic, model Multiclick "UPONOR IBERIA", amb suports per a muntatge de la caixa i manetes per a les vàlvules, sistema d'unió Quick and Easy, S-Press i S-Press PLUS, amb placa embellidora de plàstic, de 135x90x9 mm, acabat mat imitació crom.
Inclou: Replanteig. Connexió de les vàlvules als tubs. Comprovació del seu correcte funcionament.
Criteri d'amidament de projecte: Nombre d'unitats previstes, segons documentació gràfica de Projecte.
Criteri de mesura d'obra: Es mesurarà el nombre d'unitats realment executades segons especificacions de Projecte.

| Codi | Ut | Descripció | Rendiment | Preu | Import |
|---|---|---|---|---|---|
| mt37avu010d | U | Conjunt de dues vàlvules de tall d'esfera, rectes, de 16 mm de diàmetre, premuntades en caixa de plàstic, model Multiclick "UPONOR IBERIA", amb suports per a muntatge de la caixa i manetes per a les vàlvules, sistema d'unió Quick and Easy, S-Press i S-Press PLUS. (material) | 1.000 | 127.49 | 127.49 |
| mt37avu011c | U | Placa embellidora de plàstic, de 135x90x9 mm, acabat mat imitació crom, "UPONOR IBERIA", per a caixa Multiclick. (material) | 1.000 | 33.09 | 33.09 |
| mt37www010 | U | Material auxiliar per a instal·lacions de lampisteria. (material) | 1.000 | 1.40 | 1.40 |
| mo008 | h | Oficial 1ª lampista. (mà d'obra) | 0.418 | 29.34 | 12.26 |
| mo107 | h | Ajudant lampista. (mà d'obra) | 0.418 | 25.25 | 10.55 |
| % | % | Costos directes complementaris | 2 % | 184.79 | 3.70 |
|  |  | Costos directes |  |  | 188.49 |
