# Vàlvula de tall

- Propietat de l'arxiu: CYPE INGENIEROS, S.A.
- Format: FIEBDC-3/2002
- Divisa: EUR
- Costos indirectes: 3.00 %
- IVA: 21.00 %

## I Instal·lacions

### IF Fontaneria

#### IFW Elements

**IFW010** U Vàlvula de tall.
Vàlvula d'esfera, de llautó, de 16 mm de diàmetre, "UPONOR IBERIA", amb maneta vista d'acer inoxidable.
Inclou: Replanteig. Col·locació, connexionat i comprovació del seu correcte funcionament.
Criteri d'amidament de projecte: Nombre d'unitats previstes, segons documentació gràfica de Projecte.
Criteri de mesura d'obra: Es mesurarà el nombre d'unitats realment executades segons especificacions de Projecte.

| Codi | Ut | Descripció | Rendiment | Preu | Import |
|---|---|---|---|---|---|
| mt37avu020e | U | Vàlvula d'esfera, de llautó, de 16 mm de diàmetre, "UPONOR IBERIA", sistema d'unió Quick and Easy. (material) | 1.000 | 25.00 | 25.00 |
| mt37avu100h | U | Maneta vista d'acer inoxidable, "UPONOR IBERIA". (material) | 1.000 | 12.66 | 12.66 |
| mt37www010 | U | Material auxiliar per a instal·lacions de lampisteria. (material) | 1.000 | 1.40 | 1.40 |
| mo008 | h | Oficial 1ª lampista. (mà d'obra) | 0.139 | 29.34 | 4.08 |
| mo107 | h | Ajudant lampista. (mà d'obra) | 0.139 | 25.25 | 3.51 |
| % | % | Costos directes complementaris | 2 % | 46.65 | 0.93 |
|  |  | Costos directes |  |  | 47.58 |
