# Sistema de calefacció i refrigeració per terra radiant de baixa altura, amb capa de morter

- Propietat de l'arxiu: CYPE Ingenieros S.A.
- Format: FIEBDC-3/2016
- Programa: Generador de preus de la construcció. CYPE Ingenieros, S.A.
- Data: 04/07/2024
- Divisa: EUR
- Costos indirectes: 3 %
- IVA: 21 %

## I Instal·lacions

### IC Calefacció, refrigeració, climatització i A.C.S.

#### ICE Emissors per aigua per a calefacció i refrigeració

**ICE130** m² Sistema de calefacció i refrigeració per terra radiant de baixa altura, amb capa de morter.
Sistema de calefacció per terra radiant de baixa altura "UPONOR IBERIA", compost per, banda d'escuma de polietilè (PE), de 60x8 mm, model Minitec, panell portatubs de poliestirè, vàlid per a tub de 9,9 mm de diàmetre, amb làmina autoadhesiva, de 1120x720 mm i 12 mm d'altura total, model Minitec, tub de polietilè reticulat (PE-Xa) amb barrera d'oxigen (EVOH), de 9,9 mm de diàmetre exterior i 1,1 mm de gruix, model Minitec Comfort Pipe i morter autoanivellant, "UPONOR IBERIA", CA - C20 - F4 segons UNE-EN 13813, de 15 mm d'espessor. Totalment muntat, connexionat i provat.
Inclou: Preparació i neteja de la superfície de suport. Replanteig de la instal·lació. Fixació del sòcol perimetral. Col·locació dels panells. Replanteig de la canonada. Col·locació i fixació de les canonades. Abocat i estès de la capa de morter autoanivellant. Realització de proves de servei.
Criteri d'amidament de projecte: Superfície útil, mesura segons documentació gràfica de Projecte.
Criteri de mesura d'obra: Es mesurarà la superfície realment executada segons especificacions de Projecte.

| Codi | Ut | Descripció | Rendiment | Preu | Import |
|---|---|---|---|---|---|
| mt17epu026d | m | Banda d'escuma de polietilè (PE), de 60x8 mm, model Minitec "UPONOR IBERIA". (material) | 0.6 | 2.26 | 1.356 |
| mt17epu015d | m² | Panell portatubs de poliestirè, vàlid per a tub de 9,9 mm de diàmetre, amb làmina autoadhesiva, de 1120x720 mm i 12 mm d'altura total, model Minitec "UPONOR IBERIA", pas del tub múltiple de 5 cm. (material) | 1 | 40 | 40.000 |
| mt37tpu017d | m | Tub de polietilè reticulat (PE-Xa) amb barrera d'oxigen (EVOH), de 9,9 mm de diàmetre exterior i 1,1 mm de gruix, model Minitec Comfort Pipe, "UPONOR IBERIA", segons UNE-EN ISO 15875-2. (material) | 10 | 3.14 | 31.400 |
| mt09mal020a | m³ | Morter autoanivellant, CA - C20 - F4 segons UNE-EN 13813, a base de sulfat càlcic, per a espessors de 2,5 a 7,0 cm, utilitzat en anivellació de paviments. (material) | 0.015 | 259.96 | 3.899 |
| mt08aaa010a | m³ | Aigua. (material) | 0.004 | 1.5 | 0.006 |
| mq06pym020 | h | Mescladora-bombadora per morters autoanivellants. (maquinària) | 0.058 | 10.91 | 0.633 |
| mo004 | h | Oficial 1ª calefactor. (mà d'obra) | 0.875 | 29.34 | 25.673 |
| mo103 | h | Ajudant calefactor. (mà d'obra) | 0.875 | 25.25 | 22.094 |
| mo031 | h | Oficial 1ª aplicador de morter autoanivellant. (mà d'obra) | 0.065 | 28.42 | 1.847 |
| mo069 | h | Ajudant aplicador de morter autoanivellant. (mà d'obra) | 0.065 | 25.28 | 1.643 |
| % | % | Costos directes complementaris | 2 % | 128.551 | 2.571 |
|  |  | Costos directes |  |  | 131.122 |

Residus:
- col·locació: mt17epu026d Banda d'escuma de polietilè (PE), de 60x8 mm, model Minitec "UPONOR IBERIA"; factor de residu 0.0598214
- col·locació: mt17epu015d; factor de residu 0.024
- col·locació: mt37tpu017d; factor de residu 0.0275
- col·locació: mt09mal020a; factor de residu 0.0036

## Recursos

**mt17epu026d** m Banda d'escuma de polietilè (PE), de 60x8 mm, model Minitec "UPONOR IBERIA"
Dades tècniques: Cost energètic 4.712 MJ; Emissió de CO2 0.169 kg; Codi LER 17 06 04; Massa de l'element 0.0336 kg; Volum 0.000056 m3
Residus:
- embalatge: re170203 Plàstic. (component de residu); rendiment 0.001 kg; Codi LER 17 02 03; Massa de l'element 1 kg; Volum 0.001667 m3

**mt17epu015d** m² Panell portatubs de poliestirè
Dades tècniques: Cost energètic 6.465 MJ; Emissió de CO2 0.303 kg; Codi LER 17 06 04; Massa de l'element 0.06 kg; Volum 0.0001 m3
Residus:
- embalatge: re170203 Plàstic; rendiment 0.034 kg

**mt37tpu017d** m Tub de polietilè reticulat (PE-Xa) amb barrera d'oxigen (EVOH)
Dades tècniques: Cost energètic 4.263 MJ; Emissió de CO2 0.212 kg; Codi LER 17 02 03; Massa de l'element 0.044 kg; Volum 0.000073 m3

**mt09mal020a** m³ Morter autoanivellant
Dades tècniques: Cost energètic 1365.000 MJ; Emissió de CO2 105.000 kg; Codi LER 17 01 01; Massa de l'element 2100 kg; Volum 1.4 m3

**mt08aaa010a** m³ Aigua
Dades tècniques: Cost energètic 60.000 MJ; Emissió de CO2 30.000 kg
