# Sistema de calefacció per terra radiant elèctric, en sec

- Propietat de l'arxiu: CYPE Ingenieros S.A.
- Format: FIEBDC-3/2016
- Programa: Generador de preus de la construcció. CYPE Ingenieros, S.A.
- Data: 10/03/2024
- Divisa: EUR
- Costos indirectes: 3 %
- IVA: 21 %

## I Instal·lacions

### IC Calefacció, refrigeració, climatització i A.C.S.

#### ICM Emissors elèctrics per a calefacció

**ICM055** m² Sistema de calefacció per terra radiant elèctric, en sec.
Sistema de calefacció per terra radiant elèctric, format per malla d'acer amb cable tèrmic, subministrada en rotllo, potència 160 W (160 W/m²), dimensions 0,5x2 m, model Comfort E 160-1 "UPONOR IBERIA", alimentació monofàsica a 230 V, longitud de cable fred 4 m, amb tub corrugat de protecció per a sonda de temperatura de sòl.
Inclou: Neteja i preparació de la superfície suport. Col·locació de l'emissor. Connexionat i comprovació del seu correcte funcionament. Abocat i estès de la capa de morter.
Criteri d'amidament de projecte: Superfície útil, mesura segons documentació gràfica de Projecte.
Criteri de mesura d'obra: Es mesurarà la superfície realment executada segons especificacions de Projecte.

| Codi | Ut | Descripció | Rendiment | Preu | Import |
|---|---|---|---|---|---|
| mt38esu300ma | U | Malla d'acer amb cable tèrmic, subministrada en rotllo, potència 160 W (160 W/m²), dimensions 0,5x2 m, model Comfort E 160-1 "UPONOR IBERIA", alimentació monofàsica a 230 V, longitud de cable fred 4 m, amb tub corrugat de protecció per a sonda de temperatura de sòl, per a sistema de calefacció per terra radiant. (material) | 1 | 154.48 | 154.480 |
| mo004 | h | Oficial 1ª calefactor. (mà d'obra) | 0.257 | 29.34 | 7.540 |
| mo103 | h | Ajudant calefactor. (mà d'obra) | 0.257 | 25.25 | 6.489 |
| % | % | Costos directes complementaris | 2 % | 168.509 | 3.370 |
|  |  | Costos directes |  |  | 171.879 |
