# Col·lector

- Propietat de l'arxiu: CYPE Ingenieros S.A.
- Format: FIEBDC-3/2016
- Programa: Generador de preus de la construcció. CYPE Ingenieros, S.A.
- Data: 04/07/2024
- Divisa: EUR
- Costos indirectes: 3 %
- IVA: 21 %

## I Instal·lacions

### IF Fontaneria

#### IFI Instal·lació interior

**IFI009** U Col·lector.
Col·lector de plàstic (PPSU), en H, "UPONOR IBERIA", amb entrada de 20 mm de diàmetre i tres derivacions, una de 20 mm i dues de 16 mm de diàmetre.
Inclou: Replanteig. Col·locació del col·lector. Connexionat de canonades. Comprovació del seu correcte funcionament.
Criteri d'amidament de projecte: Nombre d'unitats previstes, segons documentació gràfica de Projecte.
Criteri de mesura d'obra: Es mesurarà el nombre d'unitats realment executades segons especificacions de Projecte.

| Codi | Ut | Descripció | Rendiment | Preu | Import |
|---|---|---|---|---|---|
| mt37alu105ea | U | Col·lector de plàstic (PPSU), en H, "UPONOR IBERIA", amb entrada de 20 mm de diàmetre i tres derivacions, una de 20 mm i dues de 16 mm de diàmetre, sistema d'unió Quick and Easy. (material) | 1 | 11.98 | 11.980 |
| mt37www010 | U | Material auxiliar per a instal·lacions de lampisteria. (material) | 1 | 1.4 | 1.400 |
| mo008 | h | Oficial 1ª lampista. (mà d'obra) | 0.129 | 29.34 | 3.785 |
| mo107 | h | Ajudant lampista. (mà d'obra) | 0.129 | 25.25 | 3.257 |
| % | % | Costos directes complementaris | 2 % | 20.422 | 0.408 |
|  |  | Costos directes |  |  | 20.830 |

Residus:
- col·locació: mt37alu105ea; factor de residu 0.0267863

## Recursos

**mt37alu105ea** U Col·lector de plàstic (PPSU)
Dades tècniques: Cost energètic 12.710 MJ; Emissió de CO2 0.660 kg; Codi LER 17 02 03; Massa de l'element 0.131 kg; Volum 0.000218 m3
Residus:
- embalatge: re150101 Envasos de paper i cartró. (component de residu); rendiment 0.035 kg; Codi LER 15 01 01; Massa de l'element 1 kg; Volum 0.001333 m3
