# Instal·lació interior per a galeria

- Propietat de l'arxiu: CYPE Ingenieros S.A.
- Format: FIEBDC-3/2016
- Programa: Generador de preus de la construcció. CYPE Ingenieros, S.A.
- Data: 04/07/2024
- Divisa: EUR
- Costos indirectes: 3 %
- IVA: 21 %

## I Instal·lacions

### IF Fontaneria

#### IFI Instal·lació interior

**IFI013** U Instal·lació interior per a galeria.
Instal·lació interior de fontaneria per galeria amb dotació per: safareig, presa i clau de pas per rentadora, realitzada amb tub de polietilè reticulat (PE-X), model Aqua Pipe "UPONOR IBERIA", per la xarxa d'aigua freda i calenta que connecta la derivació particular o una de les seves ramificacions amb cadascun dels aparells sanitaris, amb els diàmetres necessaris per cada punt de servei. Inclús claus de pas de cambra humida per al tall del subministrament d'aigua, material auxiliar para muntatge i subjecció a l'obra, derivació particular, accessoris de derivacions.
Criteri de valoració econòmica: El preu no inclou les ajudes de paleta per a instal·lacions.
Inclou: Replanteig. Col·locació i fixació de canonades i claus. Realització de proves de servei.
Criteri d'amidament de projecte: Nombre d'unitats previstes, segons documentació gràfica de Projecte.
Criteri de mesura d'obra: Es mesurarà el nombre d'unitats realment executades segons especificacions de Projecte.

| Codi | Ut | Descripció | Rendiment | Preu | Import |
|---|---|---|---|---|---|
| mt37tpu400i | U | Material auxiliar per a muntatge i subjecció a l'obra de les canonades de polietilè reticulat (PE-Xa), sèrie 5, model Aqua Pipe "UPONOR IBERIA", de 16 mm de diàmetre exterior. (material) | 2.7 | 0.13 | 0.351 |
| mt37tpu010ig | m | Tub de polietilè reticulat (PE-Xa), sèrie 5, model Aqua Pipe "UPONOR IBERIA", de 16 mm de diàmetre exterior, PN=6 atm i 1,8 mm de gruix, sistema d'unió Quick and Easy, subministrat en rotllos, segons UNE-EN ISO 15875-2, amb el preu incrementat el 30% en concepte d'accessoris i peces especials. (material) | 2.7 | 3.25 | 8.775 |
| mt37tpu400j | U | Material auxiliar per a muntatge i subjecció a l'obra de les canonades de polietilè reticulat (PE-Xa), sèrie 5, model Aqua Pipe "UPONOR IBERIA", de 20 mm de diàmetre exterior. (material) | 13.4 | 0.16 | 2.144 |
| mt37tpu010jg | m | Tub de polietilè reticulat (PE-Xa), sèrie 5, model Aqua Pipe "UPONOR IBERIA", de 20 mm de diàmetre exterior, PN=6 atm i 1,9 mm de gruix, sistema d'unió Quick and Easy, subministrat en rotllos, segons UNE-EN ISO 15875-2, amb el preu incrementat el 30% en concepte d'accessoris i peces especials. (material) | 13.4 | 4.23 | 56.682 |
| mt37avu020f | U | Vàlvula d'esfera, de llautó, de 20 mm de diàmetre, "UPONOR IBERIA", sistema d'unió Quick and Easy. (material) | 2 | 26.2 | 52.400 |
| mt37avu100h | U | Maneta vista d'acer inoxidable, "UPONOR IBERIA". (material) | 2 | 12.66 | 25.320 |
| mt31gcg070a | U | Aixeta de pas per rentadora o rentavaixelles, per roscar, gamma bàsica, de 1/2" de diàmetre. (material) | 1 | 25.61 | 25.610 |
| mo008 | h | Oficial 1ª lampista. (mà d'obra) | 4.04 | 29.34 | 118.534 |
| mo107 | h | Ajudant lampista. (mà d'obra) | 4.04 | 25.25 | 102.010 |
| % | % | Costos directes complementaris | 2 % | 391.826 | 7.837 |
|  |  | Costos directes |  |  | 399.663 |

Residus:
- col·locació: mt37tpu010ig; factor de residu 0.0275
- col·locació: mt37tpu010jg; factor de residu 0.0275049

## Recursos

**mt37tpu010ig** m Tub de polietilè reticulat (PE-Xa)
Dades tècniques: Cost energètic 7.363 MJ; Emissió de CO2 0.366 kg; Codi LER 17 02 03; Massa de l'element 0.076 kg; Volum 0.000127 m3

**mt37tpu010jg** m Tub de polietilè reticulat (PE-Xa)
Dades tècniques: Cost energètic 9.979 MJ; Emissió de CO2 0.495 kg; Codi LER 17 02 03; Massa de l'element 0.103 kg; Volum 0.000172 m3

**mt37avu020f** U Vàlvula d'esfera, de llautó, de 20 mm de diàmetre, "UPONOR IBERIA", sistema d'unió Quick and Easy
Dades tècniques: Cost energètic 720.409 MJ; Emissió de CO2 48.441 kg
Residus:
- embalatge: re150101 Envasos de paper i cartró. (component de residu); rendiment 0.072 kg; Codi LER 15 01 01; Massa de l'element 1 kg; Volum 0.001333 m3

**mt37avu100h** U Maneta vista d'acer inoxidable, "UPONOR IBERIA"
Dades tècniques: Cost energètic 40.992 MJ; Emissió de CO2 6.081 kg
Residus:
- embalatge: re150101 Envasos de paper i cartró; rendiment 0.072 kg
