# Canonada per a muntant, col·locada superficialment

- Propietat de l'arxiu: CYPE Ingenieros S.A.
- Format: FIEBDC-3/2016
- Programa: Generador de preus de la construcció. CYPE Ingenieros, S.A.
- Data: 04/07/2024
- Divisa: EUR
- Costos indirectes: 3 %
- IVA: 21 %

## I Instal·lacions

### IF Fontaneria

#### IFM Muntants

**IFM005** m Canonada per a muntant, col·locada superficialment.
Canonada per a muntant de fontaneria, col·locada superficialment i fixada al parament, formada per tub de polietilè reticulat (PE-Xa), sèrie 5, model Aqua Pipe "UPONOR IBERIA", de 20 mm de diàmetre exterior, PN=6 atm i 1,9 mm de gruix, sistema d'unió Quick and Easy, subministrat en rotllos. Inclús material auxiliar para muntatge i subjecció a l'obra, accessoris i peces especials.
Inclou: Replanteig. Col·locació i fixació de tubs, accessoris i peces especials. Realització de proves de servei.
Criteri d'amidament de projecte: Longitud mesurada segons documentació gràfica de Projecte.
Criteri de mesura d'obra: Es mesurarà la longitud realment executada segons especificacions de Projecte.

| Codi | Ut | Descripció | Rendiment | Preu | Import |
|---|---|---|---|---|---|
| mt37tpu400j | U | Material auxiliar per a muntatge i subjecció a l'obra de les canonades de polietilè reticulat (PE-Xa), sèrie 5, model Aqua Pipe "UPONOR IBERIA", de 20 mm de diàmetre exterior. (material) | 1 | 0.16 | 0.160 |
| mt37tpu010jd | m | Tub de polietilè reticulat (PE-Xa), sèrie 5, model Aqua Pipe "UPONOR IBERIA", de 20 mm de diàmetre exterior, PN=6 atm i 1,9 mm de gruix, sistema d'unió Quick and Easy, subministrat en rotllos, segons UNE-EN ISO 15875-2, amb el preu incrementat el 15% en concepte d'accessoris i peces especials. (material) | 1 | 3.74 | 3.740 |
| mo008 | h | Oficial 1ª lampista. (mà d'obra) | 0.052 | 29.34 | 1.526 |
| mo107 | h | Ajudant lampista. (mà d'obra) | 0.052 | 25.25 | 1.313 |
| % | % | Costos directes complementaris | 2 % | 6.739 | 0.135 |
|  |  | Costos directes |  |  | 6.874 |

Residus:
- col·locació: mt37tpu010jd; factor de residu 0.0275049

## Recursos

**mt37tpu010jd** m Tub de polietilè reticulat (PE-Xa)
Dades tècniques: Cost energètic 9.979 MJ; Emissió de CO2 0.495 kg; Codi LER 17 02 03; Massa de l'element 0.103 kg; Volum 0.000172 m3
